# Projecteur pour jardin avec piquet de terre, de 150 mm de diamètre et 220 mm de hauteur, pour 1 lampe fluorescente compacte TCA-SE de 16 W, modèle 7925 "BEGA"

- Propriété du fichier: CYPE INGENIEROS, S.A.
- Format: FIEBDC-3/2002
- Devise: EUR
- Coûts indirects: 3.00 %
- Frais généraux: 13.00 %
- Bénéfice: 6.00 %
- TVA: 20.00 %

## A VRD et aménagements extérieurs

### AE Éclairage extérieur

#### AEP Projecteurs

**AEP010** U Projecteur pour jardin avec piquet de terre, de 150 mm de diamètre et 220 mm de hauteur, pour 1 lampe fluorescente compacte TCA-SE de 16 W, modèle 7925 "BEGA".
Fourniture et montage de projecteur pour jardin avec piquet de terre, de 150 mm de diamètre et 220 mm de hauteur, pour 1 lampe fluorescente compacte TCA-SE de 16 W, modèle 7925 "BEGA", avec corps en polyamide renforcée avec de la fibre de verre, verre transparent, ballast électronique, douilles E 27, classe de protection II, degré de protection IP 65, isolation classe F, câble et prise. Comprend les accessoires, les éléments d'ancrage et de connexion. Totalement installé.
Inclut: Préparation de la surface d'appui. Fixation du projecteur. Mise en place des accessoires. Connexion. Nettoyage de l'élément.
Critère de métré de projet: Nombre d'unités prévues, selon documentation graphique du Projet.
Critère de mesure de l'ouvrage: On mesurera le nombre d'unités réellement exécutées selon les spécifications du Projet.

| Code | U | Désignation | Quantité | Prix | Montant |
|---|---|---|---|---|---|
| mt34beg060b | U | Projecteur pour jardin avec piquet de terre, de 150 mm de diamètre et 220 mm de hauteur, pour 1 lampe fluorescente compacte TCA-SE de 16 W, modèle 7925 "BEGA", avec corps en polyamide renforcée avec de la fibre de verre, verre transparent, ballast électronique, douilles E 27, classe de protection II, degré de protection IP 65, isolation classe F, câble et prise. (matériau) | 1.000 | 131.28 | 131.28 |
| mt34tuf020m | U | Lampe fluorescente compacte TCA-SE de 16 W. (matériau) | 1.000 | 14.19 | 14.19 |
| mt34www010 | U | Produits complémentaires pour éclairage extérieur. (matériau) | 1.000 | 0.81 | 0.81 |
| mo003 | h | Compagnon professionnel III/CP2 électricien. (main-d'œuvre) | 0.301 | 24.91 | 7.50 |
| mo102 | h | Ouvrier professionnel II/OP électricien. (main-d'œuvre) | 0.301 | 21.36 | 6.43 |
| % | % | Coûts directs complémentaires | 2 % | 160.21 | 3.20 |
|  |  | Coûts directs |  |  | 163.41 |
