# Luminaire, de 1276x170x100 mm, pour 2 lampes fluorescentes TL de 36 W, modèle OD-8551 2x36 AF Metacrilato "ODEL-LUX"

- Propriété du fichier: CYPE INGENIEROS, S.A.
- Format: FIEBDC-3/2002
- Devise: EUR
- Coûts indirects: 3.00 %
- Frais généraux: 13.00 %
- Bénéfice: 6.00 %
- TVA: 20.00 %

## T Équipements techniques

### TE Éclairage

#### TEI Équipements intérieurs

**TEI010** U Luminaire, de 1276x170x100 mm, pour 2 lampes fluorescentes TL de 36 W, modèle OD-8551 2x36 AF Metacrilato "ODEL-LUX".
Fourniture et installation de luminaire, de 1276x170x100 mm, pour 2 lampes fluorescentes TL de 36 W, modèle OD-8551 2x36 AF Metacrilato "ODEL-LUX", avec corps en polyester renforcé de fibre de verre; réflecteur intérieur en tôle d'acier, thermo-émaillé, blanche; diffuseur en méthacrylate; ballast magnétique; protection IP 65 et rendement supérieur à 65%. Comprend les lampes.
Inclut: Implantation. Montage, connexion et contrôle de son bon fonctionnement.
Critère de métré de projet: Nombre d'unités prévues, selon documentation graphique du Projet.
Critère de mesure de l'ouvrage: On mesurera le nombre d'unités réellement exécutées selon les spécifications du Projet.

| Code | U | Désignation | Quantité | Prix | Montant |
|---|---|---|---|---|---|
| mt34ode100qee | U | Luminaire, de 1276x170x100 mm, pour 2 lampes fluorescentes TL de 36 W, modèle OD-8551 2x36 AF Metacrilato "ODEL-LUX", avec corps en polyester renforcé de fibre de verre; réflecteur intérieur en tôle d'acier, thermo-émaillé, blanche; diffuseur en méthacrylate; ballast magnétique; protection IP 65 et rendement supérieur à 65%. (matériau) | 1.000 | 26.02 | 26.02 |
| mt34tuf010l | U | Tube fluorescent TL de 36 W. (matériau) | 2.000 | 7.21 | 14.42 |
| mo003 | h | Compagnon professionnel III/CP2 électricien. (main-d'œuvre) | 0.300 | 24.91 | 7.47 |
| mo102 | h | Ouvrier professionnel II/OP électricien. (main-d'œuvre) | 0.300 | 21.36 | 6.41 |
| % | % | Coûts directs complémentaires | 2 % | 54.32 | 1.09 |
|  |  | Coûts directs |  |  | 55.41 |
