# Luminaire de plafond, de 597x597x85 mm, pour 3 lampes fluorescentes TL de 18 W, modèle OD-3441 3x18W AF TL "ODEL-LUX"

- Propriété du fichier: CYPE INGENIEROS, S.A.
- Format: FIEBDC-3/2002
- Devise: EUR
- Coûts indirects: 3.00 %
- Frais généraux: 13.00 %
- Bénéfice: 6.00 %
- TVA: 20.00 %

## T Équipements techniques

### TE Éclairage

#### TEI Équipements intérieurs

**TEI050** U Luminaire de plafond, de 597x597x85 mm, pour 3 lampes fluorescentes TL de 18 W, modèle OD-3441 3x18W AF TL "ODEL-LUX".
Fourniture et installation de luminaire de plafond, de 597x597x85 mm, pour 3 lampes fluorescentes TL de 18 W, modèle OD-3441 3x18W AF TL "ODEL-LUX"; corps de luminaire en tôle d'acier thermo-émaillé de couleur blanche; optique constitué de lames longitudinales et transversales paraboliques en aluminium finition semi-mate; ballast magnétique; protection IP 20 et isolation classe F. Comprend les lampes.
Inclut: Implantation. Montage, connexion et contrôle de son bon fonctionnement.
Critère de métré de projet: Nombre d'unités prévues, selon documentation graphique du Projet.
Critère de mesure de l'ouvrage: On mesurera le nombre d'unités réellement exécutées selon les spécifications du Projet.
Critère d'évaluation économique: Le prix ne comprend pas les travaux auxiliaires de maçonnerie pour installations.

| Code | U | Désignation | Quantité | Prix | Montant |
|---|---|---|---|---|---|
| mt34ode270qa | U | Luminaire de plafond, de 597x597x85 mm, pour 3 lampes fluorescentes TL de 18 W, modèle OD-3441 3x18W AF TL "ODEL-LUX"; corps de luminaire en tôle d'acier thermo-émaillé de couleur blanche; optique constitué de lames longitudinales et transversales paraboliques en aluminium finition semi-mate; ballast magnétique; protection IP 20 et isolation classe F. (matériau) | 1.000 | 100.53 | 100.53 |
| mt34tuf010k | U | Tube fluorescent TL de 18 W. (matériau) | 3.000 | 7.21 | 21.63 |
| mo003 | h | Compagnon professionnel III/CP2 électricien. (main-d'œuvre) | 0.400 | 24.91 | 9.96 |
| mo102 | h | Ouvrier professionnel II/OP électricien. (main-d'œuvre) | 0.400 | 21.36 | 8.54 |
| % | % | Coûts directs complémentaires | 2 % | 140.66 | 2.81 |
|  |  | Coûts directs |  |  | 143.47 |
