# Luminaire encastré "LLEDÓ"

- Propriété du fichier: CYPE INGENIEROS, S.A.
- Format: FIEBDC-3/2002
- Devise: EUR
- Coûts indirects: 3.00 %
- Frais généraux: 13.00 %
- Bénéfice: 6.00 %
- TVA: 20.00 %

## T Équipements techniques

### TE Éclairage

#### TEI Équipements intérieurs

**TEI100** U Luminaire encastré "LLEDÓ".
Luminaire carré de plafond, en tôle d'acier, finition thermo-émaillée, de couleur blanche finition mate, non réglable, série eQ Modular System 60x60 M4, référence 3255E42683000BM "LLEDÓ", de 24 W, alimentation à 220/240 V et 50-60 Hz, de 597x597x63 mm, avec quatre lampes LED LED830, température de couleur 3000 K, optique constitué de réflecteur recouvert avec aluminium vaporisé, finition très brillante, à rendement élevé, faisceau de lumière extensif 72°, cadre de recouvrement, taux d'éblouissement unifié inférieur à 19, indice de reproduction chromatique supérieure à 80, flux lumineux 2393 lumens, degré de protection IP40, avec éléments de fixation pour faux plafond en plâtre ou en plaques de plâtre, référence 3255000000000, ventouse pour une installation rapide et pour l'inspection du luminaire, référence 325500000000K. Installation encastrée.
Inclut: Implantation. Montage, connexion et contrôle de son bon fonctionnement.
Critère pour le métré: Nombre d'unités prévues, selon documentation graphique du Projet.
Critère pour le mémoire: On mesurera le nombre d'unités réellement exécutées selon les spécifications du Projet.
Critère d'évaluation économique: Le prix ne comprend pas les travaux auxiliaires de maçonnerie pour installations.

| Code | U | Désignation | Quantité | Prix | Montant |
|---|---|---|---|---|---|
| mt34lle091aa | U | Luminaire carré de plafond, en tôle d'acier, finition thermo-émaillée, de couleur blanche finition mate, non réglable, série eQ Modular System 60x60 M4, référence 3255E42683000BM "LLEDÓ", de 24 W, alimentation à 220/240 V et 50-60 Hz, de 597x597x63 mm, avec quatre lampes LED LED830, température de couleur 3000 K, optique constitué de réflecteur recouvert avec aluminium vaporisé, finition très brillante, à rendement élevé, faisceau de lumière extensif 72°, cadre de recouvrement, taux d'éblouissement unifié inférieur à 19, indice de reproduction chromatique supérieure à 80, flux lumineux 2393 lumens, degré de protection IP40, à encastrer. (matériau) | 1.000 | 210.08 | 210.08 |
| mt34lle097a | U | Éléments de fixation pour faux plafond en plâtre ou en plaques de plâtre, référence 3255000000000 "LLEDÓ". (matériau) | 1.000 | 17.69 | 17.69 |
| mt34lle099a | U | Ventouse pour une installation rapide et pour l'inspection du luminaire, référence 325500000000K "LLEDÓ". (matériau) | 1.000 | 82.00 | 82.00 |
| mo003 | h | Compagnon professionnel III/CP2 électricien. (main-d'œuvre) | 0.300 | 26.20 | 7.86 |
| mo102 | h | Ouvrier professionnel II/OP électricien. (main-d'œuvre) | 0.300 | 22.50 | 6.75 |
| % | % | Frais de chantier des unités d'ouvrage | 2 % | 324.38 | 6.49 |
|  |  | Coûts directs |  |  | 330.87 |
