# Projecteur orientable pour rail électrifié triphasé, de 85 mm de diamètre et 104,5 mm de hauteur, pour 1 lampe halogène QT 12 de 75 W, modèle EVENT CSH 1x75W QT-LP12 Super Spot Blanco Mate "ODEL-LUX"

- Propriété du fichier: CYPE INGENIEROS, S.A.
- Format: FIEBDC-3/2002
- Devise: EUR
- Coûts indirects: 3.00 %
- Frais généraux: 13.00 %
- Bénéfice: 6.00 %
- TVA: 20.00 %

## T Équipements techniques

### TE Éclairage

#### TEI Équipements intérieurs

**TEI130** U Projecteur orientable pour rail électrifié triphasé, de 85 mm de diamètre et 104,5 mm de hauteur, pour 1 lampe halogène QT 12 de 75 W, modèle EVENT CSH 1x75W QT-LP12 Super Spot Blanco Mate "ODEL-LUX".
Fourniture et installation de projecteur orientable pour rail électrifié triphasé, de 85 mm de diamètre et 104,5 mm de hauteur, pour 1 lampe halogène QT 12 de 75 W, modèle EVENT CSH 1x75W QT-LP12 Super Spot Blanco Mate "ODEL-LUX"; corps de luminaire en plastique, couleur blanc mat; réflecteur en aluminium; optique super intensive; ballast électronique; protection IP 20 et isolation classe F. Comprend les lampes.
Inclut: Implantation. Montage, connexion et contrôle de son bon fonctionnement.
Critère de métré de projet: Nombre d'unités prévues, selon documentation graphique du Projet.
Critère de mesure de l'ouvrage: On mesurera le nombre d'unités réellement exécutées selon les spécifications du Projet.

| Code | U | Désignation | Quantité | Prix | Montant |
|---|---|---|---|---|---|
| mt34ode560ga | U | Projecteur orientable pour rail électrifié triphasé, de 85 mm de diamètre et 104,5 mm de hauteur, pour 1 lampe halogène QT 12 de 75 W, modèle EVENT CSH 1x75W QT-LP12 Super Spot Blanco Mate "ODEL-LUX"; corps de luminaire en plastique, couleur blanc mat; réflecteur en aluminium; optique super intensive; ballast électronique; protection IP 20 et isolation classe F. (matériau) | 1.000 | 149.22 | 149.22 |
| mt34lha010g | U | Lampe halogène QT 12 de 75 W. (matériau) | 1.000 | 9.77 | 9.77 |
| mo003 | h | Compagnon professionnel III/CP2 électricien. (main-d'œuvre) | 0.400 | 24.91 | 9.96 |
| mo102 | h | Ouvrier professionnel II/OP électricien. (main-d'œuvre) | 0.400 | 21.36 | 8.54 |
| % | % | Coûts directs complémentaires | 2 % | 177.49 | 3.55 |
|  |  | Coûts directs |  |  | 181.04 |
