# Luminaire fixé au mur ou au plafond, de 210x120x100 mm, pour 1 lampe incandescente A 60 de 60 W, 2601 "BEGA"

- Propriété du fichier: CYPE INGENIEROS, S.A.
- Format: FIEBDC-3/2002
- Devise: EUR
- Coûts indirects: 3.00 %
- Frais généraux: 13.00 %
- Bénéfice: 6.00 %
- TVA: 20.00 %

**TEE010** U Luminaire fixé au mur ou au plafond, de 210x120x100 mm, pour 1 lampe incandescente A 60 de 60 W, 2601 "BEGA".
Fourniture et installation de luminaire fixé au mur ou au plafond, de 210x120x100 mm, pour 1 lampe incandescente A 60 de 60 W, 2601 "BEGA", avec corps de luminaire d'aluminium injecté et acier inoxydable, verre transparent avec structure optique, douilles E 27, classe de protection I, degré de protection IP 65, isolation classe F. Comprend les lampes.
Inclut: Implantation. Montage, connexion et contrôle de son bon fonctionnement.
Critère de métré de projet: Nombre d'unités prévues, selon documentation graphique du Projet.
Critère de mesure de l'ouvrage: On mesurera le nombre d'unités réellement exécutées selon les spécifications du Projet.

| Code | U | Désignation | Quantité | Prix | Montant |
|---|---|---|---|---|---|
| mt34beg010ma | U | Luminaire pour fixer au mur ou au plafond, de 210x120x100 mm, pour 1 lampe incandescente A 60 de 60 W, 2601 "BEGA", avec corps de luminaire d'aluminium injecté et acier inoxydable, verre transparent avec structure optique, douilles E 27, classe de protection I, degré de protection IP 65, isolation classe F. (matériau) | 1.000 | 133.46 | 133.46 |
| mt34lin010a | U | Lampe incandescente A 60 de 60 W. (matériau) | 1.000 | 1.57 | 1.57 |
| mo003 | h | Compagnon professionnel III/CP2 électricien. (main-d'œuvre) | 0.150 | 24.91 | 3.74 |
| mo102 | h | Ouvrier professionnel II/OP électricien. (main-d'œuvre) | 0.150 | 21.36 | 3.20 |
| % | % | Coûts directs complémentaires | 2 % | 141.97 | 2.84 |
|  |  | Coûts directs |  |  | 144.81 |
