# Luminaire industriel suspendu type Downlight, de 415 mm de diamètre et 460 mm de hauteur, pour lampe à vapeur de mercure ellipsoïdal HME de 250 W

- Propriété du fichier: CYPE INGENIEROS, S.A.
- Format: FIEBDC-3/2002
- Devise: EUR
- Coûts indirects: 3.00 %
- Frais généraux: 13.00 %
- Bénéfice: 6.00 %
- TVA: 20.00 %

**TEI040** U Luminaire industriel suspendu type Downlight, de 415 mm de diamètre et 460 mm de hauteur, pour lampe à vapeur de mercure ellipsoïdal HME de 250 W.
Fourniture et installation de luminaire industriel suspendu type Downlight, de 415 mm de diamètre et 460 mm de hauteur, pour lampe à vapeur de mercure ellipsoïdal HME de 250 W, avec corps en aluminium extrudé laqué de couleur bleue avec équipement d'allumage magnétique; degré de protection IP 20; réflecteur en polycarbonate. Comprend les lampes.
Inclut: Implantation. Montage, connexion et contrôle de son bon fonctionnement.
Critère de métré de projet: Nombre d'unités prévues, selon documentation graphique du Projet.
Critère de mesure de l'ouvrage: On mesurera le nombre d'unités réellement exécutées selon les spécifications du Projet.

| Code | U | Désignation | Quantité | Prix | Montant |
|---|---|---|---|---|---|
| mt34lam150hf | U | Luminaire industriel suspendu type Downlight, de 415 mm de diamètre et 460 mm de hauteur, pour lampe à vapeur de mercure ellipsoïdal HME de 250 W, avec corps en aluminium extrudé laqué de couleur bleue avec équipement d'allumage magnétique; degré de protection IP 20; réflecteur en polycarbonate. (matériau) | 1.000 | 175.21 | 175.21 |
| mt34lvp010d | U | Lampe à vapeur de mercure, 250 W. (matériau) | 1.000 | 16.23 | 16.23 |
| mo003 | h | Compagnon professionnel III/CP2 électricien. (main-d'œuvre) | 0.200 | 24.91 | 4.98 |
| mo102 | h | Ouvrier professionnel II/OP électricien. (main-d'œuvre) | 0.200 | 21.36 | 4.27 |
| % | % | Coûts directs complémentaires | 2 % | 200.69 | 4.01 |
|  |  | Coûts directs |  |  | 204.70 |
