# Pièce pour rail électrifié triphasé "LLEDÓ"

- Propriété du fichier: CYPE Ingenieros S.A.
- Format: FIEBDC-3/2016
- Logiciel: Générateur de prix de la construction. CYPE Ingenieros, S.A.
- Date: 26/10/2021
- Devise: EUR
- Coûts indirects: 3 %
- Frais généraux: 13 %
- Bénéfice: 6 %
- TVA: 20 %

## T Équipements techniques

### TE Éclairage

#### TEI Équipements intérieurs

**TEI210** U Pièce pour rail électrifié triphasé "LLEDÓ".
Pièce d'alimentation avec prise de terre à droite, de couleur noire, pour rail électrifié triphasé universel, modèle VINXTS112 "LLEDÓ".
Inclut: Implantation et tracé. Montage, connexion et contrôle de son bon fonctionnement.
Critère pour le métré: Nombre d'unités prévues, selon documentation graphique du Projet.
Critère pour le mémoire: On mesurera le nombre d'unités réellement exécutées selon les spécifications du Projet.

| Code | U | Désignation | Quantité | Prix | Montant |
|---|---|---|---|---|---|
| mt34ctl020a | U | Pièce d'alimentation avec prise de terre à droite, de couleur noire, pour rail électrifié triphasé universel, modèle VINXTS112 "LLEDÓ". (matériau) | 1 | 9.19 | 9.190 |
| mo003 | h | Compagnon professionnel III/CP2 électricien. (main-d'œuvre) | 0.15 | 26.2 | 3.930 |
| mo102 | h | Ouvrier professionnel II/OP électricien. (main-d'œuvre) | 0.15 | 22.5 | 3.375 |
| % | % | Frais de chantier des unités d'ouvrage | 2 % | 16.495 | 0.330 |
|  |  | Coûts directs |  |  | 16.825 |
