# Balise avec diffusion de la lumière radialement symétrique, de 71 mm de diamètre et 1000 mm de hauteur, pour 1 lampe fluorescente compacte TC-S de 11 W, modèle 8519 "BEGA"

- Propriété du fichier: CYPE INGENIEROS, S.A.
- Format: FIEBDC-3/2002
- Devise: EUR
- Coûts indirects: 3.00 %
- Frais généraux: 13.00 %
- Bénéfice: 6.00 %
- TVA: 20.00 %

## A VRD et aménagements extérieurs

### AE Éclairage extérieur

#### AEJ Éclairage de zones piétonnes et de jardins

**AEJ010** U Balise avec diffusion de la lumière radialement symétrique, de 71 mm de diamètre et 1000 mm de hauteur, pour 1 lampe fluorescente compacte TC-S de 11 W, modèle 8519 "BEGA".
Fourniture et montage de balise avec diffusion de la lumière radialement symétrique, de 71 mm de diamètre et 1000 mm de hauteur, pour 1 lampe fluorescente compacte TC-S de 11 W, modèle 8519 "BEGA", avec corps d'aluminium injecté, aluminium et acier inoxydable, verre opalin, douilles G 23, ballast, classe de protection I, degré de protection IP 44, isolation classe F, avec une plaque d'ancrage et des boutons. Comprend les lampes, les accessoires, l'équipement d'allumage et de connexion. Totalement installée.
Inclut: Préparation de la surface d'appui. Fixation de la balise. Mise en place des accessoires. Connexion. Nettoyage de l'élément.
Critère de métré de projet: Nombre d'unités prévues, selon documentation graphique du Projet.
Critère de mesure de l'ouvrage: On mesurera le nombre d'unités réellement exécutées selon les spécifications du Projet.

| Code | U | Désignation | Quantité | Prix | Montant |
|---|---|---|---|---|---|
| mt34beg070Bak | U | Balise avec diffusion de la lumière radialement symétrique, de 71 mm de diamètre et 1000 mm de hauteur, pour 1 lampe fluorescente compacte TC-S de 11 W, modèle 8519 "BEGA", avec corps d'aluminium injecté, aluminium et acier inoxydable, verre opalin, douilles G 23, ballast, classe de protection I, degré de protection IP 44, isolation classe F, avec une plaque d'ancrage et des boutons. (matériau) | 1.000 | 282.19 | 282.19 |
| mt34tuf020c | U | Lampe fluorescente compacte TC-S de 11 W. (matériau) | 1.000 | 2.70 | 2.70 |
| mt34www010 | U | Produits complémentaires pour éclairage extérieur. (matériau) | 1.000 | 0.81 | 0.81 |
| mo041 | h | Compagnon professionnel III/CP2 VRD espaces publics. (main-d'œuvre) | 0.435 | 24.11 | 10.49 |
| mo087 | h | Ouvrier professionnel II/OP VRD espaces publics. (main-d'œuvre) | 0.435 | 21.40 | 9.31 |
| mo003 | h | Compagnon professionnel III/CP2 électricien. (main-d'œuvre) | 0.435 | 24.91 | 10.84 |
| mo102 | h | Ouvrier professionnel II/OP électricien. (main-d'œuvre) | 0.435 | 21.36 | 9.29 |
| % | % | Coûts directs complémentaires | 2 % | 325.63 | 6.51 |
|  |  | Coûts directs |  |  | 332.14 |
