# Luminaire linéaire, de 1486x85x85 mm, pour 1 lampe fluorescente T5 de 49 W, modèle OD-2971 1x49W HF L-1486 mm "ODEL-LUX"

- Propriété du fichier: CYPE INGENIEROS, S.A.
- Format: FIEBDC-3/2002
- Devise: EUR
- Coûts indirects: 3.00 %
- Frais généraux: 13.00 %
- Bénéfice: 6.00 %
- TVA: 20.00 %

## T Équipements techniques

### TE Éclairage

#### TEI Équipements intérieurs

**TEI070** U Luminaire linéaire, de 1486x85x85 mm, pour 1 lampe fluorescente T5 de 49 W, modèle OD-2971 1x49W HF L-1486 mm "ODEL-LUX".
Fourniture et installation de luminaire linéaire, de 1486x85x85 mm, pour 1 lampe fluorescente T5 de 49 W, modèle OD-2971 1x49W HF L-1486 mm "ODEL-LUX", avec corps de luminaire constitué de profilés en aluminium extrudé, thermo-émaillé gris RAL 9006; caches finaux; diffuseur opale à transmittance élevée; réflecteur intérieur thermo-émaillé, blanche; protection IP 20. Comprend les lampes.
Inclut: Implantation. Montage, connexion et contrôle de son bon fonctionnement.
Critère de métré de projet: Nombre d'unités prévues, selon documentation graphique du Projet.
Critère de mesure de l'ouvrage: On mesurera le nombre d'unités réellement exécutées selon les spécifications du Projet.

| Code | U | Désignation | Quantité | Prix | Montant |
|---|---|---|---|---|---|
| mt34ode470za | U | Luminaire linéaire, de 1486x85x85 mm, pour 1 lampe fluorescente T5 de 49 W, modèle OD-2971 1x49W HF L-1486 mm "ODEL-LUX", avec corps de luminaire constitué de profilés en aluminium extrudé, thermo-émaillé gris RAL 9006; caches finaux; diffuseur opale à transmittance élevée; réflecteur intérieur thermo-émaillé, blanche; protection IP 20. (matériau) | 1.000 | 149.43 | 149.43 |
| mt34tuf010f | U | Tube fluorescent T5 de 49 W. (matériau) | 1.000 | 6.21 | 6.21 |
| mo003 | h | Compagnon professionnel III/CP2 électricien. (main-d'œuvre) | 0.215 | 24.91 | 5.36 |
| mo102 | h | Ouvrier professionnel II/OP électricien. (main-d'œuvre) | 0.215 | 21.36 | 4.59 |
| % | % | Coûts directs complémentaires | 2 % | 165.59 | 3.31 |
|  |  | Coûts directs |  |  | 168.90 |
