# Applique de paroi, de 402x130x400 mm, pour 1 lampe fluorescente TC-L de 24 W, modèle OD-6916 1x24W BF TC-L "ODEL-LUX"

- Propriété du fichier: CYPE INGENIEROS, S.A.
- Format: FIEBDC-3/2002
- Devise: EUR
- Coûts indirects: 3.00 %
- Frais généraux: 13.00 %
- Bénéfice: 6.00 %
- TVA: 20.00 %

## T Équipements techniques

### TE Éclairage

#### TEI Équipements intérieurs

**TEI080** U Applique de paroi, de 402x130x400 mm, pour 1 lampe fluorescente TC-L de 24 W, modèle OD-6916 1x24W BF TC-L "ODEL-LUX".
Fourniture et installation d'applique de paroi, de 402x130x400 mm, pour 1 lampe fluorescente TC-L de 24 W, modèle OD-6916 1x24W BF TC-L "ODEL-LUX", avec corps de luminaire constitué de profilés en aluminium extrudé, thermo-émaillé, blanche; réflecteur thermo-émaillé blanche; diffuseur en polycarbonate avec tôle microperforée; protection IP 20, isolation classe F et rendement supérieur à 65%. Comprend les lampes.
Inclut: Implantation. Montage, connexion et contrôle de son bon fonctionnement.
Critère de métré de projet: Nombre d'unités prévues, selon documentation graphique du Projet.
Critère de mesure de l'ouvrage: On mesurera le nombre d'unités réellement exécutées selon les spécifications du Projet.

| Code | U | Désignation | Quantité | Prix | Montant |
|---|---|---|---|---|---|
| mt34ode030b | U | Applique de paroi, de 402x130x400 mm, pour 1 lampe fluorescente TC-L de 24 W, modèle OD-6916 1x24W BF TC-L "ODEL-LUX", avec corps de luminaire constitué de profilés en aluminium extrudé, thermo-émaillé, blanche; réflecteur thermo-émaillé blanche; diffuseur en polycarbonate avec tôle microperforée; protection IP 20, isolation classe F et rendement supérieur à 65%. (matériau) | 1.000 | 120.08 | 120.08 |
| mt34tuf020e | U | Lampe fluorescente compacte TC-L de 24 W. (matériau) | 1.000 | 4.83 | 4.83 |
| mo003 | h | Compagnon professionnel III/CP2 électricien. (main-d'œuvre) | 0.161 | 24.91 | 4.01 |
| mo102 | h | Ouvrier professionnel II/OP électricien. (main-d'œuvre) | 0.161 | 21.36 | 3.44 |
| % | % | Coûts directs complémentaires | 2 % | 132.36 | 2.65 |
|  |  | Coûts directs |  |  | 135.01 |
