# Plafonnier de plafond, de 330 mm de diamètre et 105 mm de hauteur, pour 1 lampe halogène QT 32 de 100 W, modèle 7301 "LIMBURG"

- Propriété du fichier: CYPE INGENIEROS, S.A.
- Format: FIEBDC-3/2002
- Devise: EUR
- Coûts indirects: 3.00 %
- Frais généraux: 13.00 %
- Bénéfice: 6.00 %
- TVA: 20.00 %

## T Équipements techniques

### TE Éclairage

#### TEI Équipements intérieurs

**TEI090** U Plafonnier de plafond, de 330 mm de diamètre et 105 mm de hauteur, pour 1 lampe halogène QT 32 de 100 W, modèle 7301 "LIMBURG".
Fourniture et installation de plafonnier de plafond, de 330 mm de diamètre et 105 mm de hauteur, pour 1 lampe halogène QT 32 de 100 W, modèle 7301 "LIMBURG", avec corps de luminaire en aluminium RAL 9010, diffuseur en verre soufflé opalin lisse mat, protection IP 55 et isolation classe F. Comprend les lampes.
Inclut: Implantation. Montage, connexion et contrôle de son bon fonctionnement.
Critère de métré de projet: Nombre d'unités prévues, selon documentation graphique du Projet.
Critère de mesure de l'ouvrage: On mesurera le nombre d'unités réellement exécutées selon les spécifications du Projet.

| Code | U | Désignation | Quantité | Prix | Montant |
|---|---|---|---|---|---|
| mt34lim010b | U | Plafonnier de plafond, de 330 mm de diamètre et 105 mm de hauteur, pour 1 lampe halogène QT 32 de 100 W, modèle 7301 "LIMBURG", avec corps de luminaire en aluminium RAL 9010, diffuseur en verre soufflé opalin lisse mat, protection IP 55 et isolation classe F. (matériau) | 1.000 | 160.13 | 160.13 |
| mt34lha010c | U | Lampe halogène QT 32 de 100 W. (matériau) | 1.000 | 9.77 | 9.77 |
| mo003 | h | Compagnon professionnel III/CP2 électricien. (main-d'œuvre) | 0.215 | 24.91 | 5.36 |
| mo102 | h | Ouvrier professionnel II/OP électricien. (main-d'œuvre) | 0.215 | 21.36 | 4.59 |
| % | % | Coûts directs complémentaires | 2 % | 179.85 | 3.60 |
|  |  | Coûts directs |  |  | 183.45 |
