# Luminaire de bureau orientable, de 725x220x55 mm, pour 1 lampe fluorescente TC-L de 55 W, modèle NOA Mesa 1x55W TC-L Titanio "L&D"

- Propriété du fichier: CYPE INGENIEROS, S.A.
- Format: FIEBDC-3/2002
- Devise: EUR
- Coûts indirects: 3.00 %
- Frais généraux: 13.00 %
- Bénéfice: 6.00 %
- TVA: 20.00 %

## T Équipements techniques

### TE Éclairage

#### TEI Équipements intérieurs

**TEI110** U Luminaire de bureau orientable, de 725x220x55 mm, pour 1 lampe fluorescente TC-L de 55 W, modèle NOA Mesa 1x55W TC-L Titanio "L&D".
Fourniture et installation de luminaire de bureau orientable, de 725x220x55 mm, pour 1 lampe fluorescente TC-L de 55 W, modèle NOA Mesa 1x55W TC-L Titanio "L&D", avec corps de luminaire en aluminium, couleur titane; diffuseur acrylique microprismatique à lumière directe et diffuseur acrylique transparent à lumière indirecte; protection IP 20 et isolation classe F; détecteur de mouvement; interrupteur avec cellule photoélectrique; mât de 1,1 m de hauteur et système d'ancrage en acier inoxydable. Comprend les lampes.
Inclut: Montage, connexion et contrôle de son bon fonctionnement.
Critère de métré de projet: Nombre d'unités prévues, selon documentation graphique du Projet.
Critère de mesure de l'ouvrage: On mesurera le nombre d'unités réellement exécutées selon les spécifications du Projet.

| Code | U | Désignation | Quantité | Prix | Montant |
|---|---|---|---|---|---|
| mt34lyd160b | U | Luminaire de bureau orientable, de 725x220x55 mm, pour 1 lampe fluorescente TC-L de 55 W, modèle NOA Mesa 1x55W TC-L Titanio "L&D", avec corps de luminaire en aluminium, couleur titane; diffuseur acrylique microprismatique à lumière directe et diffuseur acrylique transparent à lumière indirecte; protection IP 20 et isolation classe F; détecteur de mouvement; interrupteur avec cellule photoélectrique; mât de 1,1 m de hauteur et système d'ancrage en acier inoxydable. (matériau) | 1.000 | 675.68 | 675.68 |
| mt34tuf020j | U | Lampe fluorescente compacte TC-L de 55 W. (matériau) | 1.000 | 5.52 | 5.52 |
| mo003 | h | Compagnon professionnel III/CP2 électricien. (main-d'œuvre) | 0.129 | 24.91 | 3.21 |
| mo102 | h | Ouvrier professionnel II/OP électricien. (main-d'œuvre) | 0.129 | 21.36 | 2.76 |
| % | % | Coûts directs complémentaires | 2 % | 687.17 | 13.74 |
|  |  | Coûts directs |  |  | 700.91 |
