# Luminaire suspendu "LLEDÓ"

- Propriété du fichier: CYPE INGENIEROS, S.A.
- Format: FIEBDC-3/2002
- Devise: EUR
- Coûts indirects: 3.00 %
- Frais généraux: 13.00 %
- Bénéfice: 6.00 %
- TVA: 20.00 %

## T Équipements techniques

### TE Éclairage

#### TEI Équipements intérieurs

**TEI140** U Luminaire suspendu "LLEDÓ".
Luminaire linéaire de plafond, non réglable, avec corps en aluminium extrudé de couleur blanche, série Line 50 S, référence 2963120830000BM "LLEDÓ", de 25 W, alimentation à 220/240 V et 50-60 Hz, de 50x1950x75 mm, avec lampe LED LED830, température de couleur 3000 K, diffuseur de polycarbonate opalin couleur glacier, indice de reproduction chromatique supérieure à 80, flux lumineux 1950 lumens, degré de protection IP20, avec kit de départ et de fin de ligne pour luminaire linéaire, référence 296300000000BKV2, éléments de fixation couleur blanche pour installation de luminaire suspendu, référence 2063000000000 et système avec câble en acier pour installation de luminaire suspendu réglable en hauteur jusqu'à 1,5 m, finition chromée, référence 2049000000000. Installation suspendue.
Inclut: Implantation. Montage, connexion et contrôle de son bon fonctionnement.
Critère pour le métré: Nombre d'unités prévues, selon documentation graphique du Projet.
Critère pour le mémoire: On mesurera le nombre d'unités réellement exécutées selon les spécifications du Projet.

| Code | U | Désignation | Quantité | Prix | Montant |
|---|---|---|---|---|---|
| mt34lle130bk | U | Luminaire linéaire de plafond, non réglable, avec corps en aluminium extrudé de couleur blanche, série Line 50 S, référence 2963120830000BM "LLEDÓ", de 25 W, alimentation à 220/240 V et 50-60 Hz, de 50x1950x75 mm, avec lampe LED LED830, température de couleur 3000 K, diffuseur de polycarbonate opalin couleur glacier, indice de reproduction chromatique supérieure à 80, flux lumineux 1950 lumens, degré de protection IP20. (matériau) | 1.000 | 197.14 | 197.14 |
| mt34lle131b | U | Kit de départ et de fin de ligne pour luminaire linéaire, référence 296300000000BKV2 "LLEDÓ", avec barrettes de dominos. (matériau) | 1.000 | 29.96 | 29.96 |
| mt34lle132a | U | Éléments de fixation couleur blanche pour installation de luminaire suspendu, référence 2063000000000 "LLEDÓ". (matériau) | 1.000 | 5.36 | 5.36 |
| mt34lle133a | U | Système avec câble en acier pour installation de luminaire suspendu réglable en hauteur jusqu'à 1,5 m, finition chromée, référence 2049000000000 "LLEDÓ". (matériau) | 1.000 | 16.92 | 16.92 |
| mo003 | h | Compagnon professionnel III/CP2 électricien. (main-d'œuvre) | 0.429 | 26.20 | 11.24 |
| mo102 | h | Ouvrier professionnel II/OP électricien. (main-d'œuvre) | 0.429 | 22.50 | 9.65 |
| % | % | Frais de chantier des unités d'ouvrage | 2 % | 270.27 | 5.41 |
|  |  | Coûts directs |  |  | 275.68 |
