# Rail électrifié triphasé "LLEDÓ"

- Propriété du fichier: CYPE Ingenieros S.A.
- Format: FIEBDC-3/2016
- Logiciel: Générateur de prix de la construction. CYPE Ingenieros, S.A.
- Date: 26/10/2021
- Devise: EUR
- Coûts indirects: 3 %
- Frais généraux: 13 %
- Bénéfice: 6 %
- TVA: 20 %

## T Équipements techniques

### TE Éclairage

#### TEI Équipements intérieurs

**TEI200** m Rail électrifié triphasé "LLEDÓ".
Rail électrifié triphasé universel, pour 230/400 V de tension et 16 A d'intensité maximum, constitué de profilé en aluminium extrudé, de 56x32,5x1000 mm, de couleur noire, modèle VINXTSF41002 "LLEDÓ"; trois circuits indépendants plus un neutre et un autre de prise de terre; protection IP20 et isolation classe F. Installation encastrée.
Inclut: Implantation et tracé. Montage, connexion et contrôle de son bon fonctionnement.
Critère pour le métré: Longueur mesurée selon documentation graphique du Projet.
Critère pour le mémoire: On mesurera la longueur réellement exécutée selon les spécifications du Projet.
Critère d'évaluation économique: Le prix ne comprend pas les travaux auxiliaires de maçonnerie pour installations.

| Code | U | Désignation | Quantité | Prix | Montant |
|---|---|---|---|---|---|
| mt34ctl015aa | m | Rail électrifié triphasé universel, pour 230/400 V de tension et 16 A d'intensité maximum, constitué de profilé en aluminium extrudé, de 56x32,5x1000 mm, de couleur noire, modèle VINXTSF41002 "LLEDÓ"; trois circuits indépendants plus un neutre et un autre de prise de terre; protection IP20 et isolation classe F, à encastrer. (matériau) | 1 | 28.44 | 28.440 |
| mo003 | h | Compagnon professionnel III/CP2 électricien. (main-d'œuvre) | 0.107 | 26.2 | 2.803 |
| mo102 | h | Ouvrier professionnel II/OP électricien. (main-d'œuvre) | 0.107 | 22.5 | 2.408 |
| % | % | Frais de chantier des unités d'ouvrage | 2 % | 33.651 | 0.673 |
|  |  | Coûts directs |  |  | 34.324 |
